# Baumkontrolle zur Überprüfung der Verkehrssicherheit auf Flächen des FB 60 2026
Angebotsaufforderung (GAEB DA XML 3.3, DA83)
Projekt: BÖ045260301
Währung: EUR
Erstellt mit: SOFTTECH GmbH / GXML Toolbox V3.3 R20230503, AVANTI pro 2025, 30.03.2026

## 0. Vorbemerkungen
0. Vorbemerkungen

Gegenstand dieser Ausschreibung ist die einmalige, flächige Kontrolle des Baumbestandes auf 50 Flächen bzw. Kollektiven des Bauherrenamtes FB 60 (allg. Grundbesitz) der Stadt Essen einschließlich der Einzelbaumaufnahme und Einzelbaumkontrolle entsprechend den FLL-Baumkontrollrichtlinien sowie dem internen Fachverfahren der Stadt Essen.

Als Kollektiv wird die vollständige Fläche eines städtischen Grundstücksobjektes einschließlich eines gegebenenfalls vorhandenen Baumbestandes bezeichnet.

Die Durchführung der Baumkontrollen erfolgt gemäß den jeweils gültigen FLL-Baumkontrollrichtlinien als Sichtkontrolle in Form der „fachlich qualifizierten Inaugenscheinnahme“ vom Boden aus. Soweit erforderlich, sind einfache Werkzeuge wie Schonhammer, Splintmesser, Maßband oder Sondierstab einzusetzen. Diese Werkzeuge werden vom Auftragnehmer bereitgestellt.
Gemäß der FLL - Baumkontrollrichtlinie sind die Grunderfassung und Beurteilung der Bäume von Personen durchzuführen, die über ausreichende Fachkenntnisse verfügen. Die ausführenden Baumkontrolleure/-innen müssen die Ausbildung zum FLL-Zertifizierten Baumkontrolleur, Fachagrarwirt Baumpflege oder B. Sc. Arboristik erfolgreich absolviert haben oder eine vergleichbare Qualifikation besitzen. Neben den geforderten Qualifikationen (FLL-zertifizierte Baumkontrolleure oder gleichwertig) ist eine praktische Erfahrung von mindestens 2 Jahren in der Durchführung von Baumkontrollen erforderlich. Darüber hinaus werden zweifelsfreie Kenntnisse der deutschen Sprache (mindestens Sprachniveau „C1“) sowie der deutschen und wissenschaftlichen Fachnomenklatur vorausgesetzt. Die Qualifikation und die praktische Erfahrung für die benannten verantwortlichen Mitarbeiter ist mit der Angebotsabgabe nachzuweisen und während des Beauftragungszeitraumes im Falle eines Personalwechsels oder für Vertreterregelungen zu aktualisieren.

Die verantwortlichen Kontrolleure müssen Schäden und Schadsymptome nach den FLL-Baumkontrollrichtlinie erkennen und diese nach Art und Umfang, aber auch in ihrer
Gesamtheit und ihrer gegenseitigen Wechselwirkung beurteilen können, ob und ggf. welcher weitere Handlungsbedarf besteht. Umfassende Kenntnisse in der ZTV-Baumpflege, in der jeweils aktuellen Fassung, sind hierfür Voraussetzung.

Die Durchführung der Baumkontrollen und der damit verbundenen weiteren Aufgaben ist erst nach vorheriger Einreichung der entsprechenden Nachweise über die oben genannten Anforderungen zulässig.

Die zu kontrollierenden Kollektive befinden sich auf verschiedenartig zugänglichen Flächen mit unterschiedlich hoher Verkehrssicherheitserwartung, verteilt über das gesamte Stadtgebiet. Bei der Ausführung der beauftragten Leistungen ist davon auszugehen, dass sich die betroffenen Bäume auf verschiedenartigen Flächen im Stadtgebiet befinden. Hierzu zählen unter anderem: Brachflächen, landwirtschaftlich genutzte Flächen, verpachtete Kleingartenanlagen, verpachtete Gartenerweiterungen, Schul- und Kitagelände, Flächen sozialer Einrichtungen, Dienstgebäude, Straßenbegleitgrün, eingefriedete Grundstücke, öffentliche Grünanlagen, waldähnliche Bereiche, Campingplätze, verpachtete Parkflächen, etc.... Aufgrund dieser vielfältigen Standortbedingungen ist mit Einschränkungen beim Betreten einzelner Flächen zu rechnen. Die städtische Bauleitung stellt dem Auftragnehmer die erforderlichen Schlüssel für den Zugang zu den verschlossenen Flächen zur Verfügung. Ebenso obliegt der städtischen Bauleitung die Ermittlung und Bereitstellung der Kontaktdaten der Ansprechpersonen für verpachtete bzw. vermietete Flächen oder Gebäude. Ggf. gewünschte Vereinfachungen des Betretungsrechts über Flächen fremder Eigentümer sind vom Auftragnehmer zu eigenen Lasten auszuhandeln.
Auf einigen Flächen ist neben Betretungsbeschränkungen anthropogenen Ursprungs auch mit Erschwernissen natürlichen Ursprungs beim Zugang zu den zu kontrollierenden Bäumen zu rechnen. Aufgrund der Belichtungssituation oder auch direkten Sturm- oder Trocknisschäden in den zu kontrollierenden Bereichen ist im gesamten Stadtgebiet stets mit Erschwernissen bei der Baumkontrolle durch liegendes Totholz, baumfremden Bewuchs und dicht wachsende Begleitvegetation wie Brombeeren, Hundsrosen, Staudenknöteriche, Riesenbärenklau, Ilex, Naturverjüngungen, etc., insbesondere in der Vegetationszeit zu rechnen, durch die sich in geeigneter Weise, bei Bedarf auch unter zu Hilfenahme von geeignetem Schnittwerkzeug der bestandesschonende Zutritt und Einsichtmöglichkeit zu den nach FLL-Standard zu kontrollierenden Bäumen und kontrollpflichtigen Baumteilen zu verschaffen ist. Dies wird über eine gesonderte Leistungsposition vergütet.
Aufgrund der beschriebenen Erschwernisse ergeben sich zu berücksichtigende Anforderungen an die körperliche Fitness, Geländegängigkeit, Fähigkeit zur Eigensicherung und Trittsicherheit des eingesetzten vertrauten Personals.

Für die 50 Kollektive ist eine flächige Überprüfung des gesamten Baumbestandes innerhalb der jeweils zu kontrollierenden Kollektive durchzuführen. Diese umfasst die vollständige Einzelbaumaufnahme einschließlich der normierten Einzelbaumkontrolle gemäß den jeweils gültigen FLL-Baumkontroll-Richtlinien.

Insgesamt sind 19 ha Fläche zu kontrollieren sowie etwa 850 Einzelbaumaufnahmen und Einzelbaumkontrollen durchzuführen. Zusätzlich sind ca. 200 Bäume im Rahmen einer vereinfachten Baumaufnahme zu erfassen.
Die Einzelbaumaufnahme und Regelbaumkontrolle ist für alle städtischen Bäume mit einem Stammdurchmesser (gemessen in 1m Höhe) ab 10 cm vorzunehmen, sofern sich diese im verkehrssicherheitsrelevanten Bereich des zu kontrollierenden Kollektivs befinden.
Als verkehrssicherheitsrelevanter Bereich gilt der Bereich innerhalb der baumindividuellen Baumlänge, in dem bei Versagen des Baumes oder von Baumteilen Schäden an Personen oder Sachen auf Verkehrsflächen oder sonstigen schutzwürdigen Nutzungsbereichen entstehen können. Maßgeblich ist die zum Zeitpunkt der Kontrolle vorhandene Baumhöhe (zur Orientierung wird in der Praxis häufig ein Bereich von ca. 30 m zugrunde gelegt). Schutzwürdige Nutzungsbereiche sind insbesondere öffentliche Verkehrsflächen (Straßen, Wege, Plätze), Aufenthaltsbereiche sowie angrenzende private Flächen mit regelmäßigem Personenaufenthalt.
Befinden sich innerhalb des zu kontrollierenden Kollektivs  außerhalb des verkehrssicherheitsrelevanten Bereichs  weitere Bäume mit einem Stammdurchmesser ab 10 cm (gemessen in 1 m Höhe), sind diese im Rahmen einer vereinfachten Einzelbaumaufnahme zwecks Baumkatasterführung gesondert zu erfassen. Die Aufnahme beschränkt sich auf die Erhebung der folgenden Grunddaten: Baumart und Stammdurchmesser (gemessen in 1m Höhe). Eine Einzelbaumkontrolle im Sinne der FLL-Baumkontroll-Richtlinien erfolgt für diese Bäume nicht.
Die FLL-Regelbaumkontrolle umfasst die Inaugenscheinnahme jedes zu kontrollierenden Baumes von allen Seiten, die Aufnahme der sicherheitstechnisch relevanten Kontrollmerkmale getrennt nach ihrem Vorkommen in Baumkrone, Stamm, Stammfuß/Wurzelanlauf, Baumumfeld und die Beschreibung der notwendigen Sicherungsmaßnahmen. Die Dokumentation erfolgt entsprechend der Anforderungen im Fachverfahren der Stadt Essen.
Die Baumaufnahme, die Dokumentation der durchgeführten Kontrollen sowie die Festlegung der erforderlichen Maßnahmen zur Aufrechterhaltung bzw. Wiederherstellung der Verkehrssicherheit (Priorisierung gemäß den Vorgaben der Stadt Essen) erfolgen ausschließlich in digitaler Form mittels des Fachverfahrens ProBaum (proMDE-Baum-App).
Zu diesem Zweck werden dem Auftragnehmer bis zu drei entsprechend vorbereitete Tablets mit den zu bearbeitenden Objekten personenbezogen zur Verfügung gestellt. Nach Unterzeichnung der Verpflichtungserklärung der Stadt Essen (Datenschutz und Vertraulichkeit) erfolgt die Einweisung in die Nutzung des Systems durch den Auftraggeber zeitgleich für alle im Auftrag eingesetzten Baumkontrolleure. Der genaue Zeitaufwand ist weiter unten im Text angegeben. Für Beschädigung oder Verlust der o. g. technischen Geräte haftet der Auftragnehmende zum Wiederbeschaffungswert bei Geräteübergabe.
Sämtliche erfassten Daten im Arbeitsfachverfahren sind tagesscharf über die in der proMDE-Baum-App integrierte Funktion „Datenabgleich“ hochzuladen und dem Auftraggeber arbeitstäglich zur Verfügung zu stellen.
Für den Datentransfer sowie die Nutzung der Kartendienste in der proMDE-Baum-App ist eine stabile Internetverbindung erforderlich. Diese kann über WLAN, einen Hotspot oder eine SIM-Karte mit aktiver Datenverbindung bereitgestellt werden. Die hierdurch entstehenden Aufwendungen sind in die angebotenen Preise einzukalkulieren und werden nicht gesondert vergütet.

Die Abrechnung sämtlicher Leistungen erfolgt ausschließlich auf Basis der im Fachverfahren (proMDE-Baum) vollständig und nachvollziehbar dokumentierten Leistungen. Nicht oder unvollständig dokumentierte Leistungen sind nicht abrechnungsfähig und werden nicht vergütet.
Für die Schulung und Einarbeitung in das Facharbeitsverfahren proMDE-Baum ist folgender Zeitaufwand anzusetzen:
 ½ Tag theoretische Schulung durch den Auftraggeber
 1 Tag praktische Einarbeitung durch den Auftraggeber
 ca. 2 Stunden Zwischenstandsgespräch (Auftragsgeber, Auftragsnehmer nebst Baumkontrolleure/-innen) zur gegenseitigen Feedbackgabe.

Die theoretische Schulung sowie die praktische Einarbeitung erfolgen vor Aufnahme der Arbeiten. Nach Arbeitsbeginn wird in Abstimmung zwischen Auftraggeber und Auftragnehmer ein Zwischenstandsgespräch terminiert. Die Zeiten für Schulung, Einarbeitung sowie für das Zwischenstandsgespräch werden gesondert einmalig pauschal für alle im Auftrag eingesetzten Baumkontrolleure vergütet.
Der Auftragnehmer hat zu berücksichtigen, dass es infolge von Software-Updates, Wartungsarbeiten oder vergleichbaren systembedingten Einschränkungen zeitweise zu einer eingeschränkten oder vollständigen Nichtverfügbarkeit des Arbeitsverfahrens kommen kann, wodurch die Durchführung der Arbeiten vor Ort vorübergehend nicht möglich ist. Solche Unterbrechungen sind bei der Ablauf- und Preisgestaltung zu berücksichtigen und begründen keinen Anspruch auf zusätzliche Vergütung. Eine in diesem Zusammenhang ggf. erforderliche Fristverlängerung kann in Abstimmung mit der Bauleitung erfolgen.

0.1 Handhabung bei Gefahr im Verzug
Während der Baumkontrolle festgestellte Mängel in der Stand- oder Bruchsicherheit eines oder mehrerer Einzelbäume mit akutem Sicherungsbedarf (Gefahr im Verzug) zur Abwehr eines unmittelbar zu erwartenden Schadens sind vor Ort bis zur Übergabe an eine verantwortliche Person der Stadt Essen oder der Polizei ununterbrochen zu betreuen. Hierbei werden folgende Maßnahmen in der angegebenen Reihenfolge durchgeführt:

1) Eigensicherung und weitestgehende Sicherung Verkehrsteilnehmer

2) Weitestgehende Sicherung des Gefahrenbereiches durch Flatterband

3) unverzügliche Kontaktaufnahme zum ersten der in folgender Reihenfolge telefonisch zu kontaktierenden Ansprechpartnern bzw. Dienststelle während der Dienstzeiten bis 15:30 Uhr, danach Feuerwehr Essen über den Notruf:

  a) Herr Semir Bejtic, +492018867428 oder +4915152500446
  b) Frau Mona Revermann, +492018867473 oder
  +4915152588073
  c) Forstverwaltung Stadt Essen, +492018867400

4) Möglichst exakte Schilderung des Sachverhaltes und der verkehrstechnisch relevanten Informationen zur Einleitung der Gefahrenabwehr durch die Stadt Essen.

5) Übergabe der Gefahrenstelle bei Eintreffen einer verantwortlichen Person der Stadt Essen. Der Einsatzzeitraum für die Maßnahmen 1) bis 5) zzgl. der vorangegangenen Feststellung der Gefahrenlage ist gegenüber der Bauleitung als Leistungsnachweis binnen 24 h formlos aber schriftlich per E-Mail mitzuteilen.  Der für die ordnungsgemäße Durchführung der beschriebenen Leistungen insgesamt erforderliche Zeitaufwand wird über eine gesonderte Leistungsposition vergütet.

Als Grundlage für die Ausschreibung hinsichtlich der zu kontrollierenden Kollektiven und der einzelnen Bäume dienen die Flächengrößen gemäß Liegenschaftskataster der Stadt Essen sowie die vom Fachbereich 62 der Stadt Essen verorteten Baumhochpunkte aus der Beschirmungsanalyse.
Abweichung zwischen den in der Beschirmungsanalyse dargestellten Baumhochpunkte und der tatsächlichen Situation vor Ort ist möglich. Die Vergütung wird pro tatsächlich durchgeführte Einzelbaumaufnahme und pro durchgeführte Einzelbaumkontrolle berechnet.
Dem Auftragnehmer wird Kartenmaterial zur Verfügung gestellt, das die Kollektivgrenzen einschließlich der aus der Beschirmungsanalyse hervorgehenden Baumhochpunkte darstellt.

Die Baumaufnahmen und Baumkontrollen sind gemäß dem vereinbarten Verfahren nach Auftragserteilung innerhalb einer Frist von 8 Wochen ab Auftragserteilung vollständig durchzuführen. Mit der Angebotsabgabe bzw. mit Auftragserteilung verpflichtet sich der Auftragnehmer die geforderten Zeitvorgaben einzuhalten.
Der Auftragnehmer haftet für die fachgerechte Durchführung der Baumkontrollen gemäß den FLL-Baumkontrollrichtlinien für die im Auftrag erfassten Bäume. Im Falle eines Schadens, der auf einen der kontrollierten Bäume zurückzuführen ist, verpflichtet sich der Auftragnehmer, den Auftraggeber bei der Aufklärung des Sachverhalts, insbesondere durch die Bereitstellung von fachlichen Auskünften und Nachweisen, zu unterstützen.
Ergeben sich im Rahmen der Sichtkontrolle Hinweise auf eine Besiedlung durch gesetzlich geschützte Arten, ist dies dem Auftraggeber baum- bzw. standortbezogen in formloser Weise mitzuteilen. Der hierfür erforderliche Aufwand ist im Angebotspreis zu berücksichtigen und wird nicht gesondert vergütet.

Arbeitsschutzstandards während der gesamten Auftragszeit:
-Sämtliche Arbeiten sind unter Beachtung der jeweils gültigen
 Vorschriften für Sicherheit und Gesundheitsschutz (VSG)
 auszuführen.
-Alle einschlägigen Unfallverhütungsvorschriften, Gesetze und
 Verordnungen, insbesondere zu persönlicher
 Schutzausrüstung, sind einzuhalten.
-Der Auftragnehmer ist gemäß § 5 und § 6 des
 Arbeitsschutzgesetz verpflichtet, eine Gefährdungsbeurteilung
 für die auszuführenden Arbeiten zu erstellen. Dabei sind
 insbesondere die auf den zu kontrollierenden Flächen
 bestehenden örtlichen Gegebenheiten und möglichen
 Erschwernisse zu berücksichtigen. Die Gefährdungsbeurteilung
 ist der Bauleitung vor Beginn der Arbeiten vorzulegen.
-Bei der Ausführung der Arbeiten auf städtischen Grundstücken
 ist Oberbekleidung zu tragen, die zu jeder Jahreszeit und aus
 allen Blickrichtungen zu mindestens 50 % mit
 retroreflektierenden Elementen ausgestattet ist. Dies dient
 neben der persönlichen Sicherheit im öffentlichen
 Verkehrsraum auch der besseren Erkennbarkeit der
 eingesetzten Personen für Anwohner entlang der
 angrenzenden Grundstücksgrenzen. Die erforderliche
 Oberbekleidung ist vom Auftragnehmer eigenständig
 bereitzustellen.

In die anzubietenden Preise sind unter anderem einzukalkulieren:
-Sämtliche An- und Abfahrten sowie gegebenenfalls
 Übernachtungskosten,
-Maschinen- und Personalkosten,
-Kosten für Papier, Druck und Material (z. B. Markierungsfarbe),
-Versicherungskosten sowie die Absicherung von Fahrzeugen
 und Personal in Eigenverantwortung,
-alle weiteren im Leistungsverzeichnis genannten
 Nebenleistungen.

Der Auftragnehmer benennt der städtischen Bauleitung mindestens einen betrieblich verantwortlichen deutschsprachigen Ansprechpartner (mindestens Sprachlevel „C1“), sowie eine Vertretungsperson für Bürger, Behörden und Bauleitung mit Angabe der untertägigen Kontaktdaten. Der betrieblich verantwortliche Ansprechpartner des Auftragsnehmers informiert die städtische Bauleitung unverzüglich über notwendige Abweichungen von der zeitlichen Arbeitsplanung oder bei Problemen vor Ort. Inhaltliche Abweichungen von der Auftragsvorgabe bedürfen der Abstimmung mit der städtischen Bauleitung.
Der Auftragnehmer hat die Leistung im eigenen Betrieb auszuführen. Der Auftragnehmer ist nicht berechtigt, die Rechte und Pflichten aus dem Vertrag an Dritte zu übertragen. Es sind keine Nachunternehmer während der gesamten Auftragszeit zugelassen.

Es gelten folgende zeitliche Beschränkungen:
-Sämtliche Vertragsarbeiten sind im Ausführungszeitraum
 ausschließlich an den Werktagen Montag bis Freitag
 auszuführen.
-Samstag, Sonntag und an gesetzlichen Feiertagen (in NRW)
 dürfen keine Arbeiten durchgeführt werden.

Vom Auftragnehmer verursachte Schäden an Wegen, vegetationstechnischen Einrichtungen sowie sonstigen Einrichtungs- oder Ausstattungsgegenständen (z. B. zertrampelte Beete, übergangener Maschendrahtzaun, umgestoßene Deko etc.) sind auf eigene Kosten fachgerecht zu beseitigen. Der Auftragnehmer haftet für sämtliche von ihm verursachten Schäden nach den vertraglichen und gesetzlichen Bestimmungen und ist verpflichtet, Mängel ordnungsgemäß und fristgerecht zu beseitigen.

## Baumkontrolle als Erstkontrolle
Datum: 17.03.2026
Freie Nummern: 01

### 13 Baumgutachten/Baumkontrolle

Freie Nummern: 01

#### 13.02 Baumkontrolle als Regelkontrolle zur Überprüfung d. Verkehrssicherheit

Freie Nummern: 01

*Hinweis: Baumkontrolle als Regelkontrolle zur Überprüfung d. Verkehrssicherheit*
1. Baumkontrolle als Regelkontrolle zur Überprüfung der Verkehrssicherheit durch fachlich qualifizierte Inaugenscheinnahme, gemäß FLL-Baumkontrollrichtlinie
Anmerkung
Die Baumaufnahme, die Dokumentation der durchgeführten Kontrollen sowie die Festlegung der erforderlichen Maßnahmen zur Aufrechterhaltung bzw. Wiederherstellung der Verkehrssicherheit (Priorisierung gemäß den Vorgaben der Stadt Essen) erfolgen ausschließlich in digitaler Form mittels des Fachverfahrens ProBaum (proMDE-Baum-App).
Für die reine Datenerfassung im Facharbeitsverfahren proMDE-Baum  App - ohne die fachlich qualifizierte Inaugenscheinnahme selbst  ist bei durchschnittlicher Anwendung sowie üblichen Gegebenheiten von folgenden Zeitansätzen für die Dokumentation auszugehen:
-Einzelbaumaufnahme und Abschluss der Einzelbaumkontrolle
 entsprechend der Vorlage im Facharbeitsverfahren: ca. 7
 Minuten
-Anlage eines Auftrags: ca. 3 Minuten
-Vereinfachte Baumaufnahme: ca. 1 Minute
-Abschluss der Kollektivkontrolle: ca. 2 Minuten

1.1 Einzelbaumaufnahme
Die Einzelbaumaufnahme ist für alle Bäume mit einem Stammdurchmesser (gemessen in 1 m Höhe) ab 10 cm vorzunehmen, sofern sich diese im verkehrssicherheitsrelevanten Bereich des zu kontrollierenden Kollektivs befinden. Als verkehrssicherheitsrelevanter Bereich gilt der Bereich innerhalb der baumindividuellen Baumlänge, in dem bei Versagen des Baumes oder von Baumteilen Schäden an Personen oder Sachen auf Verkehrsflächen oder sonstigen schutzwürdigen Nutzungsbereichen entstehen können. Maßgeblich ist die zum Zeitpunkt der Kontrolle vorhandene Baumhöhe (zur Orientierung wird in der Praxis häufig ein Bereich von ca. 30 m zugrunde gelegt). Schutzwürdige Nutzungsbereiche sind insbesondere öffentliche Verkehrsflächen (Straßen, Wege, Plätze), Aufenthaltsbereiche sowie angrenzende private Flächen mit regelmäßigem Personenaufenthalt.

Es sind folgende Daten zu erfassen und entsprechend im Facharbeitsverfahren zu dokumentieren:

-Baumart
-Geschätztes Alter
-wenn vorhanden, Sondermerkmal (A) (z.B.
 A_Baumbeetschaden oder z.B. A_Kappung oder z.B.
 A_Massariabefall);
-Baumhöhe und Kronenbreite
-wenn vorhanden, Hindernis festlegen, (z.B. Stromleitung);
-Durchmesser (auf 1m Höhe) mittels Bandmaßes bestimmen
-Anzahl der Stämmlinge festlegen;
-Ortsbeschreibung des Baumstandortes vornehmen, (z.B.
 neben Laterne 3 oder z.B. gegenüber Hausnr.13)

Befinden sich innerhalb des zu kontrollierenden Kollektivs - außerhalb des verkehrssicherheitsrelevanten Bereichs - weitere Bäume mit einem Stammdurchmesser ab 10 cm (gemessen in 1 m Höhe), sind diese im Rahmen einer vereinfachten Einzelbaumaufnahme zwecks Baumkatasterführung gesondert zu erfassen. Die Aufnahme beschränkt sich auf die Erhebung der folgenden Grunddaten:

-Baumart
-Stammdurchmesser (gemessen in 1m Höhe)

Eine Einzelbaumkontrolle im Sinne der FLL-Baumkontroll-Richtlinien erfolgt für diese Bäume nicht.
Bei der Erfassung der Bäume und der Punktsetzung in der Karte im Arbeitsfachverfahren „proMDE-proBaum“ ist auf eine hohe Standortgenauigkeit zu achten. Abweichungen vom tatsächlichen Standort von bis zu 1-2 m sind tolerierbar. Handelt es sich um einen Grenzbaum, ist dies im Arbeitsfachverfahren- im Anmerkungsfeld „Maske Baum“- entsprechend zu vermerken.

1.2 Baumkontrolle Einzelbaum
Die Kontrolle erfolgt durch fachlich qualifizierte Inaugenscheinnahme vom Boden aus. Jeder Baum ist im Kronen-, Stamm- und Wurzelbereich von allen Seiten visuell zu überprüfen. Besonders zu beachten sind:
in der Krone:
-Astab- bzw. Astausbrüche;
-Astrisse
-Astungswunden oder -fäulen;
-Baumfremder Bewuchs
-Belaubung (Auffälligkeiten z.B. schütter, zu kleine Blätter,
 vorzeitiger Laubfall/Herbstfärbung), Blattkrankheiten;
-Fäulen;
-Fehlentwicklungen in der Krone;
-Höhlungen;
-Kappungsstellen;
-Kronensicherungen;
-Lichter Raum;
-Pilzbefall; ggf. Pilzart
-Rindenschäden;
-Schadinsekten (Ausbohrlöcher, Bohrmehl);
-Ständer, Steiläste;
-Totholz;
-Zwiesel (mit eingewachsener Rinde, Rissen)

am Stamm:
-Astungswunden;
-Ausfluss;
-Baumfremder Bewuchs;
-Fäulen;
-Gewindestangen; Plomben; Entwässerungsrohre;
-Höhlungen;
-Kompensationswachstum;
-Lichter Raum;
-Pilzbefall, ggf. Pilzart;
-Rindenschäden (z.B. Anfahrschäden, Nekrosen,
 Sonnenbrand);
-Risse;
-Schadinsekten (z.B. erkennbar durch Bohrmehl);
-Schrägstand;
-Stammaustriebe;
-Verletzungen;
-Wuchsanomalien (z.B. Wachstumsdefizite, Einwallungen;
 Rippen; Beulen);
-Zwiesel (mit eingewachsener Rinde, Rissen)

am Stammfuß/Wurzelanlauf:
-Adventiv- /Würgewurzeln;
-Höhlungen;
-Kompensationswachstum
-Pilzbefall, ggf. Pilzart;
-Rindenschäden;
-Risse;
-Schadinsekten (z.B. Ausbohrlöcher, Bohrmehl);
-Sichthindernis (Verbau, Vegetation);
-Stockaustriebe;
-Stockfäule;
-Verletzungen;
-Wuchsanomalien (z.B. Wachstumsdefizite, Einwallungen,
 Rippen, Beulen);
-Wunden
-Wurzelhals überdeckt;
-Zwiesel auffällig.

Veränderungen im Wurzelbereich und Baumumfeld:
-Baugruben;
-Bodenaufwölbungen;
-Bodenvernässung;
-Grundwasserabsenkung oder -anstauungen;
-Unzugänglichkeit (baulich, durch Vegetation);
-Bodenabtrag;
-Bodenauftrag;
-Bodenrisse;
-Bodenverdichtung;
-Bodenversiegelung;
-Freistellung (Entfernen von Nachbarbäumen);
-Pilzbefall, ggf. Pilzart;
-Schadinsekten (z.B. Ausbohrlöcher);
-Wurzelverletzungen (sofern sichtbar).

Im Arbeitsfachverfahren „proMDE-Baum-App“ ist im Rahmen der Kontrolldokumentation für jede Einzelbaum- oder Kollektivkontrolle ein Auswahlmenü der genannten Merkmalsgruppen verfügbar. Relevante Merkmale sind auszuwählen und können per Doppelklick als sicherheitsrelevant in „rot“ markiert werden.

1.2.1 Festlegung des Kontrollintervals - Einzelbaum
Das Intervall der nächsten Kontrolle richtet sich nach der Entwicklungsphase, des Zustandes des Baumes und der berechtigten Sicherheitserwartung der Verkehrsteilnehmer je nach Lage und Umfeld des Baumes gemäß den FLL-Baumkontrollrichtlinien.  Trotz der vorgegebenen Regel-Kontrollintervalle aus der FLL-Baumkontrollrichtlinie kann der/die Baumkontrolleur/in ein abweichendes Kontrollintervall festlegen; sei es um bestimmte Schaderreger festzustellen, die nur zu bestimmten Zeiten in Erscheinung treten oder um sich in der nächsten Vegetationsperiode zum Zeitpunkt der Laubentfaltung von einer Erholung des Baumes seitens der Vitalität überzeugen zu lassen.

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
Tabelle 1: Klassifikation voreingestellter Regelkontrollintervalle  in Arbeitsfachverfahren „proMDE-Baum“ (in Monaten)

-JP (Intervall 30 Monate unabhängig von der berechtigten
 Sicherheitserwartung des Verkehrs)

-RPGG / RPGH (Intervall 30 / 18 Monate je nach berechtigter
 Sicherheitserwartung des Verkehrs)

Bäume von ca. 15 bis etwa 50 Jahren Standzeit die Ihre vorgesehene Funktion am Standort weitgehend erfüllen.

-RPSG / RPSH (Intervall 9 Monate)

-APGG / APGH (Intervall 18 / 9 Monate je nach berechtigter
 Sicherheitserwartung des Verkehrs)

Phase nach der Reifephase. Bäume ab etwa 50 bzw. ab ca. 80 Jahren Standzeit. Es folgt  i. d. R. ein geringerer Zuwachs.

-APSG / APSH (Intervall 9 Monate)

1.2.2 Festlegung des Kontrollintervalls - Einzelbaum Sonderfälle

-Platane - Massaria-Befall durch Splanchnonema platani

Für Platanen ist das Kontrollintervall generell auf 4 Monate festzulegen.

-Rosskastanie - Pseudomonas - Rindenkrankheit durch
 Pseudomonas syringae pv. aesculi

Durch das vermehrte Auftreten der Pseudomonas-Rindenkrankheit an den Essener Rosskastanien sind bei vorhandenem Pseudomonasbefall die Sonderkontrollintervalle von 4 Monaten festzulegen. Ab der Vitalitätsstufe 2 (Stagnationsphase) und einer stärkeren Schädigung des Baumes (aufgeplatzte Borke / freigelegter Holzkörper) müssen gegebenenfalls ein geringeres Kontrollintervall und entsprechende Maßnahmen festgelegt werden.

-Esche - Eschentriebsterben - Triebsterben durch
 Hymenoscyphus pseudoalbidus

Heimische Eschen werden durch den Pilz Hymenoscyphus pseudoalbidus derzeit massiv in ihrer Verbreitung und Entwicklung beeinträchtigt. Befallen werden zunächst vor allem die Leit- und Seitentriebe, die in der Folge rasch absterben. Durch Austrieb an der Pflanzenbasis oder durch schlafende Knospen, versucht die Pflanze auf die Infektion zu reagieren. Beim Fortschreiten des Krankheitsverlaufs sterben später auch diese Seitentriebe ab. Der Befall durch Eschentriebsterben ist in der Regelkontrolle nur im voll belaubten Zeitraum vom ~1.6. bis ~15.8. mit vertretbarem Aufwand sicher erkennbar. Alle verkehrsrelevanten Eschen werden daher ein Kontrolldatum zum 15.8. erhalten sofern das Regelkontrollintervall außerhalb des benannten Zeitraums vom 1.6. bis 15.8. des Jahres liegt, so dass die Regelkontrolle im genannten Zeitraum zur Ausführung gebracht werden kann. Bei Feststellung einer Sekundärkronenbildung bzw. Trockenholz ab Schwachastbereich ist bei entsprechender Verkehrsgefährdung in der Regel ein Fällauftrag der Priorität 3 und auf Sonderstandorten zwecks rechtzeitiger Option zur Anwendung der SKT mit der Priorität 2 anzulegen.

1.2.3 Abschluss der Einzelbaumkontrolle
Nachdem die zuvor beschriebenen Daten vollständig erfasst und der Baum gemäß den FLL-Baumkontrollrichtlinien auf Verkehrssicherheit geprüft wurde, wird die Einzelbaumkontrolle im Arbeitsfachverfahren „proMDE-Baum“ abgeschlossen. Im Feld „Bemerkung“ sind sicherheitsrelevante Defekte ausführlich zu dokumentieren. Sofern Maßnahmen am Baum erforderlich sind, ist das entsprechende Feld „Pflegemaßnahmen“ oder „Fällung“ anzuhaken. Anschließend erfolgt der Abschluss der Einzelbaumkontrolle.
Hinweis: Mit der Auswahl "Abgeschlossen" und der anschließenden Speicherung der Daten ist der persönliche Baumkontrolldatensatz gespeichert und kann nicht mehr verändert werden!

1.3 Festlegung des Kontrollintervalls - Kollektiv
Die Klassifizierung des Kollektivs richtet sich nach den Bäumen mit dem schlechtesten Zustand, bzw. dem kürzesten Kontrollintervall. Die voreingestellte Kontrollintervalle für Kollektiv sind gleich wie vorher für Einzelbaum angegeben. Vorgehensweise zur Festlegung des nächsten Kontrollintervalls:
 Bestimmung der Entwicklungsphase
 Überprüfung des derzeitigen Zustandes
 Einschätzung der berechtigten Sicherheitserwartung des
  Verkehrs
 ggf. Festlegung eines Sonderkontrollintervalls

1.3.1 Abschluss der Kollektivkontrolle
Nachdem die zuvor beschriebenen Daten für Kollektiv vollständig erfasst und die ganze Kollektivfläche hinsichtlich der Verkehrssicherheit geprüft wurde, wird die Kollektivkontrolle im Arbeitsfachverfahren „proMDE-Baum“ abgeschlossen. Im Feld „Bemerkung“ können, wenn vorhanden, Besonderheiten beschrieben werden.

Hinweis: Mit der Auswahl „Abgeschlossen“ und der anschließenden Speicherung der Daten ist der persönliche Baumkontrolldatensatz gespeichert und kann nicht mehr verändert werden!

1.4 Anlage eines Auftrags - Einzelbaum
Werden bei der Baumkontrolle Mängel in der Verkehrssicherheit festgestellt, ist ein entsprechender Auftrag anzulegen. Gründe für die Anlage eines Auftrages können sein:

Baumpflegerische Maßnahmen zur Sicherung und Erhaltung des Stadtbaumbestandes (nach ZTV-Baumpflege):

-ohne nachhaltige Minderung des Baumwertes und der
 Lebenserwartung (Regelfall):

  -Beseitigung Totholz ab 3 cm Durchmesser
  -Lichtraumprofil-Schnitt, Fassaden-Schnitt
  -Beseitigung von Stamm-/Stockaustrieben im Lichtraumprofil
  von Straßen, Wegen und Plätzen
  -Entfernung störender Äste / Reiber, Konkurrenztriebe (im
  nächsten Pflegegang)
  -Erziehungs- und Aufbauschnitte, zukunftsorientierte
  Baumpflege

-mit nachhaltiger Minderung des Baumwertes und der
 Lebenserwartung (bei Auftragseinweisung/-bearbeitung
 abzustimmender Einzelfall):

  -Kronensicherungsschnitte,
  -Starkastentfernung (Astdurchmesser ab 10 cm);
  -Kronen(teil-)einkürzungen

Hinweis: Aufträge zur Beseitigung von Totholz ab einem Durchmesser von 3 cm (Kronenpflegeauftrag) sind anzulegen, sofern sich Verkehrsflächen oder sonstige schutzwürdige Nutzungsbereiche innerhalb der doppelten Astlänge der betroffenen Äste befinden.

Sondermaßnahmen nachbarrechtlicher, sozio-kultureller oder gestalterischer Natur:

-Sachschadensminderung Fassade etc.
-Bürgerbeschwerde
-Formschnitt gemäß gestalterischer Vorgabe

Eingehende Untersuchung:

-Notwendigkeit der intensiven fachlichen Inaugenscheinnahme
 über den Regelkontrollstandard hinaus

Hinweis: Für die Anlage eines Auftrags „Eingehende Untersuchung“ ist eine fachliche Begründung gemäß FLL-Richtlinie erforderlich. Diese hat Angaben zur Art der eingehenden Untersuchung, zum betroffenen Baum-teil, zum festgestellten Schadmerkmal sowie zu den vermuteten Auswirkungen auf die Verkehrssicherheit zu enthalten. Die Begründung ist im Facharbeitsverfahren im Anmerkungsfeld des anzulegenden Auftrags zu dokumentieren.

Einbau einer Kronensicherung:
Sicherung von Stämmlingen, Starkästen (Kronenteilen) von denen eine Gefahr ausgeht und dessen Entfernung aus baumpflegerischer Sicht eine schwerwiegende Verletzung des Baumes bedeuten würde.

Baumfällungen:

-Fällung, und Beseitigung von Risiko-/Gefahrenbäumen

Hinweis: Die Anlage eines Fällauftrags setzt die zwingende Dokumentation des Fällgrundes im Anmerkungsfeld voraus. Bei der Entscheidung zur Fällung von Bäumen sind zur Nachweisführung geeignete Fotos anzufertigen. Es ist mindestens ein Foto des Schadbildes sowie ein Foto der Gesamtansicht des Baumes zu erstellen. Die Fotos sind unter Angabe der zugehörigen Baumdaten dem Auftraggeber per E-Mail zu übermitteln.

1.4.1 Zeiträume für die Abarbeitung von Aufträgen
Vor Anlage eines Auftrags hat der/die Baumkontrolleur/-in zu bewerten, wie sich baumpflegerische Mängel, Schäden oder Gefahren auf die Verkehrssicherheit auswirken oder auswirken können. Zur Festlegung der Priorität des Auftrags ist ein entsprechender Zeitraum zu bestimmen. Für die Abarbeitung des Auftrags sind folgende Zeiträume festzulegen:

| Zeitraum | Notwendigkeit | Beispiele |
| --- | --- | --- |
| unmittelbar | Akuteinsatz Gefahr im Verzug! | herabstürzende Äste / Kronenteile durch Abbruch / Ausbruch, Herauskippen oder Abbrechen des Baumes (Gefahr von Leib und Leben) |
| innerhalb von 2 Wochen | VSP-Pflege nach ZTV | dringende baumpflegerische Arbeiten nach ZTV - Baumpflege, erhebliche Einschränkungen im Lichtraumprofil, Sichtbehinderung der Verkehrsteilnehmer, Ast-Kontakt mit Fassaden / Dächern, angebrochene Äste (keine akute Gefahr) |
| innerhalb von 6 Monaten | VSP-Pflege nach ZTV | baumpflegerische Arbeiten, die keine direkte Gefährdung darstellen - u.a. Lichtraumprofil-, Fassadenarbeiten, u.s.w. |
| größer 6 Monate | neues Kontrollintervall |  |

Tabelle 2: festzulegende Zeiträume für die Abarbeitung von Aufträgen

1.4.2 Priorisierung der Aufträge
Zusätzlich zu der Festlegung des Zeitraums ist eine entsprechende Priorität zuzuordnen. Diese Priorität muss im angelegten Auftrag im Feld „Priorität“ eingetragen werden und ist für alle Aufträge verpflichtend.

Sofort / AkutPriorität „1“
Zeitraum 2 WochenPriorität „2“
Zeitraum 6 MonatePriorität „3“

1.4.3 Auswahl der Leistung und des Auftragnehmers
Bei der Auftragserfassung sind im Arbeitsfachverfahren ein Auftragnehmer sowie die entsprechende Leistung auszuwählen. Für sämtliche Aufträge ist der Auftragnehmer „99000028 Vorsichtung FB60“ zu verwenden.
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Die Auswahl der Leistung richtet sich nach den im Rahmen der Baumkontrolle festgelegten erforderlichen Maßnahmen und ist entsprechend aus der zur Verfügung stehenden Leistungsauswahl zu treffen. Je Baum können eine oder mehrere Leistungen ausgewählt werden (z.B. Kronenpflege und Seilklettertechnik).
Sonderstandorte: notwendige Baumpflegearbeiten oder Baumfällungen, die mit einer Hubarbeitsbühne auf Fahrgestellen mit Rädern oder durch manuelle Bodentechnik nicht abgearbeitet werden können, sind bei der Auftragserfassung im Feld „Arbeitsverfahren“ als „Sondertechnik“ zu kennzeichnen. Solche Standorte werden als Sonderstandorte betrachtet.

1.4.4 Markierung der Bäume
Alle Bäume, bei denen im Rahmen der Baumkontrolle Mängel in der Verkehrssicherheit festgestellt wurden und für die ein Auftrag erstellt wurde, sind vor Ort auf etwa 1 m Höhe mit einem blauen Punkt (Durchmesser 58 cm) zu kennzeichnen. Die Markierung ist so anzubringen, dass der Baum für die Pflegemaßnahmen leicht auffindbar ist. Für die Kennzeichnung ist ausschließlich die Forstmarkierfarbe in Leucht-/Neonblau zu verwenden. Die Forstmarkierfarbe wird dem Auftragnehmer vom Auftraggeber zur Verfügung gestellt.

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
Foto 1: Markierung eines Baumes mit angelegtem Auftrag vor Ort

1.5 Sonstiges
Aufgrund möglicher natürlicher Erschwernisse beim Zugang zu den zu kontrollierenden Bäumen, insbesondere durch liegendes Totholz, baumfremden Bewuchs sowie dicht wachsende Begleitvegetation wie Brombeeren, Hundsrosen, Staudenknöteriche, Riesenbärenklau, Ilex, Naturverjüngungen, etc., insbesondere während der Vegetationszeit, hat der Auftragnehmer eigenständig geeignete Maßnahmen zu ergreifen, um einen bestandesschonenden Zugang zu den zu kontrollierenden Bäumen im notwendigen Mindestumfang sowie eine ausreichende Einsicht in die kontrollpflichtigen Baumteile zu gewährleisten. Soweit erforderlich, sind hierfür geeignete Handwerkzeuge zum Freischneiden in schonender Weise einzusetzen. Das Schnittgut verbleibt auf der Fläche. Freischneidearbeiten gelten als zumutbar, soweit sie sich auf Vegetation bis zu einer Höhe von maximal 2 m beschränken. Die Baumkontrolle ist gemäß den Vorgaben FLL-Baumkontrollrichtlinie durchzuführen.
Sofern sich die zu kontrollierenden Bäume oder das gesamte Kollektiv an Standorten befinden, an denen Regelkontrollen nach der FLL-Baumkontrollrichtlinie trotz der genannten Maßnahmen nicht oder nur mit unverhältnismäßig hohem und damit unzumutbarem Aufwand bzw. unter Gefährdung des Kontrolleurs möglich sind, ist ersatzweise eine ausreichende Sichtkontrolle aus angemessener Entfernung durchzuführen. In diesen Fällen ist im Anmerkungsfeld der „Maske Kontrolle“ zu dokumentieren, dass die Kontrolle nicht oder nur eingeschränkt durchgeführt werden konnte. Ergeben sich im Rahmen der Sichtkontrolle Hinweise auf eine konkrete, vom Baum ausgehende Gefahr, ist das weitere Vorgehen unverzüglich mit der Bauleitung abzustimmen.

**13.02.1010 Flächige Baumkontrolle von Kollektiven durchführen.**
Durchführung einer flächigen Baumkontrolle zur Überprüfung der Verkehrssicherheit des gesamten Kollektivs inklusive Abschluss der Kollektivkontrolle nach vollständiger Kontrolle aller Bäume gemäß der verbindlichen Anmerkung Baumkontrolle Unterabschnitt 1.3. „Festlegung des Kontrollintervalls  Kollektiv“ und Unterabschnitt 1.3.1. „Abschluss der Kollektivkontrolle“. Die Leistung umfasst keine Einzelbaumaufnahme und keine Einzelbaumkontrolle.
Vergütet wird flächenbezogen pro Hektar.
Menge: 19,000 ha
Freie Nummern: 01

**13.02.1020 Einzelbaumaufnahme und Einzelbaumkontrolle durchführen.**
Durchführung der Einzelbaumaufnahme sowie der Einzelbaumkontrolle als Ersterfassung zur Überprüfung der Verkehrssicherheit durch fachlich qualifizierte Inaugenscheinnahme gemäß der FLL-Baumkontrollrichtlinie.
Erfasst und kontrolliert werden alle Bäume mit einem Stammdurchmesser ab 10 cm (gemessen in 1 m Höhe) im verkehrssicherheitsrelevanten Bereich des zu kontrollierenden Kollektivs gemäß der verbindlichen Anmerkung Baumkontrolle Unterabschnitt 1.1. „Einzelbaumaufnahme“, Unterabschnitt 1.2. „Baumkontrolle-Einzelbaum“ und Unterabschnitt 1.2.3 „Abschluss der Einzelbaumkontrolle“. Die Leistung umfasst die vollständige Dokumentation sowie den Abschluss der Einzelbaumkontrolle im Arbeitsfachverfahren.
Vergütet wird pro Baum.
Menge: 850,000 St
Freie Nummern: 01

**13.02.1030 Vereinfachte Einzelbaumaufnahme durchführen.**
Die vereinfachte Einzelbaumaufnahme aller Bäume mit einem Stammdurchmesser ab 10 cm (gemessen in 1 m Höhe) des zu kontrollierenden Kollektivs außerhalb des verkehrssicherheitsrelevanten Bereichs gemäß der verbindlichen Anmerkung Baumkontrolle Unterabschnitt 1.1. „Einzelbaumaufnahme“ durchführen.
Vergütet wird pro Baum.
Menge: 200,000 St
Freie Nummern: 01

**13.02.1040 Anlage eines Auftrags durchführen.**
Anlage eines Auftrags für die im Rahmen der Baumkontrolle festgestellten erforderlichen Maßnahmen am Baum gemäß der Anmerkung Baumkontrolle Unterabschnitt 1.4. „Anlage eines Auftrages  Einzelbaum“ durchführen.
Vergütet wird pro Baum.
Menge: 400,000 St
Freie Nummern: 01

**13.02.1050 Baummarkierung durchführen.**
Markierung aller Bäume mit festgestellten Mängeln der Verkehrssicherheit, für die im Rahmen der Baumkontrolle ein Auftrag angelegt wurde. Markierung erfolgt gemäß der Anmerkung Baumkontrolle Unterabschnitt 1.4.4. „Markierung der Bäume“.
Vergütet wird pro Baum .
Menge: 400,000 St
Freie Nummern: 01

**13.02.1060 Fotodokumentation der zu fällenden Bäume erstellen.**
Erstellung der Fotodokumentation für die erfassten Fällaufträge der Prioritäten 2 und 3 gemäß der verbindlichen Anmerkung Baumkontrolle Unterabschnitt 1.4. „Anlage eines Auftrages  Einzelbaum".
Vergütet wird pro Baum.
Menge: 100,000 St
Freie Nummern: 01

**13.02.1070 Flächenbewuchs bis 200 cm Höhe freischneiden.**
Freischneiden von Flächenbewuchs bis ca. 200 cm Höhe zur Herstellung eines bestandsschonenden Zugangs und zur Ermöglichung der Sichtkontrolle gemäß der verbindlichen Anmerkung Baumkontrolle Unterabschnitt 1.5. „Sonstiges“. Vergütet wird pro m².
Menge: 500,000 m²
Freie Nummern: 01

**13.02.1080 Vergütung des Zeitaufwands für die Einarbeitung i.d. Arbeitsverfahren.**
Vergütung für theoretische Schulung, Einarbeitung in das Facharbeitsverfahren sowie für das Zwischenstandsgespräch gemäß den verbindlichen Vorbemerkungen. Vergütet wird einmalig pauschal für alle im Auftrag eingesetzten Baumkontrolleure.
Menge: 1,000 psch
Freie Nummern: 01

**13.02.1090 Vergütung von Wartezeiten im Stundensatz.**
Vergütung von Wartezeiten je Mitarbeiter im Stundensatz für Sicherungsmaßnahmen bei Gefahr im Verzug gemäß den verbindlichen Vorbemerkungen Unterabschnitt 0.1 „Handhabung bei Gefahr im Verzug“.
Die Abrechnung erfolgt im 15-Minuten-Takt.
Menge: 3,000 h
Freie Nummern: 01
